# Verbindungsweg Multifunktionspl. SoB
Angebotsaufforderung (GAEB DA XML 3.3, DA83)
Projekt: 25200103
Währung: EUR
Angebotsdatum: 12.10.2026
Eröffnung: 12.10.2026 14:00:00
Ende der Zuschlagsfrist: 16.10.2026
Ausführungsbeginn: 01.03.2027
Ausführungsende: 03.05.2027
Auftraggeber: Gemeinde Schülldorf, über das Amt Eiderkanal, Schulstr. 36, 24783 Osterrönfeld, Telefon 04331-8471-0, Fax 04331-8471-71; Vergabenummer: 25200104-80
Ausführungsort: Weg zu einer Multifunktionsfläche, FFW Schülldorf
Erstellt mit: BUILDUP, BUILDUP v30.0.0.0, 24.09.2026

## 001 Straßen, Wege, Plätze SoB

### 1 Straßen, Wege, Plätze SoB

*Hinweis: Leistungsbeschreibungen*
Frostschutzschicht 0/32 aus Naturbaustoffen, Schichtdicke ≥ 12 cm (verdichtet), inkl. aller Nebenarbeiten
1. Leistungsumfang
Herstellen einer tragfähigen, frostsicheren und dauerhaft standfesten Frostschutzschicht aus Kies-Sand-Gemisch oder Schotter 0/32 gemäß TL SoB-StB und ZTV SoB-StB. Einschließlich Lieferung aller Materialien, Profilierung, Einbau, Verdichtung, Wasserzugabe, Angleichungen und sämtlicher Nebenarbeiten.

2. Materialien
Lieferung von Naturbaustoffen 0/32 (Kies-Sand-Gemisch oder Schotter) gemäß TL SoB-StB.
Kornzusammensetzung, Frostbeständigkeit und Wasserempfindlichkeit müssen den Anforderungen an Frostschutzschichten entsprechen.
Frei von organischen Bestandteilen, Fremdstoffen, bindigen Beimengungen und schädlichen Verunreinigungen.
Bei Bedarf Zugabe von Wasser zur Herstellung der optimalen Einbaufeuchte.

3. Untergrund / Planum
Herstellung bzw. Kontrolle eines tragfähigen, ebenen und verdichteten Planums gemäß DIN 18300 und ZTV SoB-StB.
Beseitigung loser Bestandteile, Vegetation, Wurzeln und Fremdkörper.
Profilierung nach Planung, Sicherstellung der Sollhöhen und Querneigungen.
Punktuelle Nachverdichtung oder Ergänzung bei unzureichender Tragfähigkeit.

4. Einbau der Frostschutzschicht
Einbau der Frostschutzschicht in einer verdichteten Schichtdicke ≥ 12,0 cm (Sollwert gemäß Planung).
Gleichmäßiges Verteilen des Materials.
Herstellung der optimalen Einbaufeuchte.
Verdichtung mit geeigneten Gerät bis zur Erreichung der geforderten Tragfähigkeit und Verdichtungsgrade.
Sicherstellung einer homogenen, setzungsarmen und tragfähigen Struktur ohne Kornentmischung.

5. Oberflächenbearbeitung
Abziehen der Oberfläche auf Sollhöhe und Sollneigung.
Herstellung einer ebenen, tragfähigen Oberfläche als Unterlage für weitere Schichten (z. B. Tragschicht, Pflasterbettung, Asphalt).
Kontrolle der Ebenheit gemäß ZTV SoB-StB.

6. Anschlüsse und Randbereiche
Saubere Ausbildung der Anschlüsse an Bordsteine, Rinnen, Fundamente, Schächte, Pflasterflächen und Vegetationsflächen.
Sicherstellung bündiger Übergänge ohne Setzungskanten.
Anpassung der Höhenlagen gemäß Planung.

7. Nebenarbeiten (im Einheitspreis enthalten)
Abstecken und Kennzeichnen der Einbaubereiche.
Baustelleneinrichtung, Gerätevorhaltung, Transport und Materialumschlag.
Schutz angrenzender Bauteile und Flächen.
Entfernen und Entsorgen überschüssigen Materials.
Wiederherstellung beeinträchtigter Flächen.
Qualitätskontrollen (Verdichtung, Ebenheit, Höhenlage, Querneigung).

8. Qualitätsanforderungen
Verdichtungsgrad gemäß ZTV SoB-StB (i. d. R. DPr ≥ 100 % oder Ev2/Ev1-Verhältnis gemäß Planung). Mind. Ev² 80 MN/m²
Ebenheit nach ZTV SoB-StB.
Keine Hohlstellen, keine Kornentmischung, keine Setzungen.
Sicherstellung der Frostsicherheit und Tragfähigkeit.

9. Abrechnung
Abrechnung nach m² fertig hergestellter Frostschutzschicht in der geforderten verdichteten Schichtdicke.
Sämtliche Nebenarbeiten, Materiallieferungen, Verdichtungsleistungen und Wasserzugaben sind im Einheitspreis enthalten.
Schottertragschicht 0/32 aus Naturbaustoffen, Schichtdicke ≥ 12 cm (verdichtet), inkl. aller Nebenarbeiten

 1. Leistungsumfang
Herstellen einer tragfähigen, standfesten und dauerhaft belastbaren Schottertragschicht (STSu) aus Naturbaustoffen 0/32 gemäß ZTV SoB-StB, TL SoB-StB, DIN 18300 und den anerkannten Regeln der Technik.
Die Leistung umfasst Lieferung aller Materialien, Profilierung, Einbau, Verdichtung, Wasserzugabe, Angleichungen und sämtliche Nebenarbeiten.

 2. Materialien
- Lieferung von Naturbaustoffen 0/32 (Kies-Sand-Gemisch oder Schotter) gemäß TL SoB-StB.
- Kornzusammensetzung, Frostbeständigkeit, Wasserempfindlichkeit und mechanische Eigenschaften müssen den Anforderungen an Tragschichten ohne Bindemittel entsprechen.
- Frei von organischen Bestandteilen, bindigen Beimengungen, Fremdstoffen und schädlichen Verunreinigungen.
- Herstellung der optimalen Einbaufeuchte durch Wasserzugabe, falls erforderlich.

3. Untergrund / Planum
- Herstellung bzw. Kontrolle eines tragfähigen, ebenen und verdichteten Planums gemäß DIN 18300 und ZTV SoB-StB.
- Entfernung loser Bestandteile, Vegetation, Wurzeln und Fremdkörper.
- Sicherstellung der Sollhöhen und Querneigungen.
- Punktuelle Nachverdichtung oder Ergänzung bei unzureichender Tragfähigkeit.

-4. Einbau der Schottertragschicht
- Einbau der Tragschicht in einer verdichteten Schichtdicke ≥ 12,0 cm (Sollwert gemäß Planung).
- Gleichmäßiges Verteilen des Materials.
- Herstellung der optimalen Einbaufeuchte.
- Verdichtung mit geeigneten Gerät bis zur Erreichung der geforderten Tragfähigkeit und Verdichtungsgrade.
- Sicherstellung einer homogenen, setzungsarmen und tragfähigen Struktur ohne Kornentmischung.

5. Oberflächenbearbeitung
- Abziehen der Oberfläche auf Sollhöhe und Sollneigung.
- Herstellung einer ebenen, tragfähigen Oberfläche als Unterlage für weitere Schichten (z. B. Asphalttragschicht, Pflasterbettung, wassergebundene Deckschicht).
- Kontrolle der Ebenheit gemäß ZTV SoB-StB.

6. Anschlüsse und Randbereiche
- Saubere Ausbildung der Anschlüsse an Bordsteine, Rinnen, Fundamente, Schächte, Pflasterflächen und Vegetationsflächen.
- Sicherstellung bündiger Übergänge ohne Setzungskanten.
- Anpassung der Höhenlagen gemäß Planung.

7. Nebenarbeiten (im Einheitspreis enthalten)
- Abstecken und Kennzeichnen der Einbaubereiche.
- Baustelleneinrichtung, Gerätevorhaltung, Transport und Materialumschlag.
- Schutz angrenzender Bauteile und Flächen.
- Entfernen und Entsorgen überschüssigen Materials.
- Wiederherstellung beeinträchtigter Flächen.
- Qualitätskontrollen (Verdichtung, Ebenheit, Höhenlage, Querneigung).

8. Qualitätsanforderungen
- Verdichtungsgrad gemäß ZTV SoBStB (i. d. R. DPr ≥ 100 % oder Ev2/Ev1Verhältnis gemäß Planung). Mind. EV² 100 MN/m²
- Ebenheit nach ZTV SoB-StB.
- Keine Hohlstellen, keine Kornentmischung, keine Setzungen.
- Sicherstellung der Tragfähigkeit und Dauerhaftigkeit.

9. Abrechnung
- Abrechnung nach m² fertig hergestellter Schottertragschicht in der geforderten verdichteten Schichtdicke.
- Sämtliche Nebenarbeiten, Materiallieferungen, Verdichtungsleistungen und Wasserzugaben sind im Einheitspreis enthalten.

Leistungsbeschreibung
Wassergebundene Deckschicht aus Brechsand 2/5, inkl. aller Nebenarbeiten
Leistungsumfang:
Herstellen einer tragfähigen, ebenen und funktionsgerechten wassergebundenen Deckschicht aus Brechsand 2/5 gemäß ZTV SoB-StB, TL SoB-StB sowie den anerkannten Regeln der Technik. Einschließlich aller erforderlichen Nebenarbeiten, Materiallieferungen, Profilierungen, Verdichtungen und Anpassungen an angrenzende Bauteile.

1. Materialien
- Lieferung und Einbau von Brechsand 2/5 gemäß TL SoB-StB.
- Material muss frei von organischen Bestandteilen, bindigen Beimengungen und Fremdstoffen sein.
- Kornzusammensetzung, Wasserdurchlässigkeit und Plastizität müssen den Anforderungen für wassergebundene Deckschichten entsprechen.
- Bei Bedarf Zugabe von Wasser zur Herstellung der optimalen Einbaufeuchte.

2. Untergrund / Planum
- Herstellen eines tragfähigen, ebenen und verdichteten Planums gemäß DIN 18300 und ZTV SoB-StB.
- Profilierung nach Planvorgaben, Querneigung  2,5 %.
- Entfernen von losem Material, Vegetation, Wurzeln und Fremdkörpern.
- Bei Bedarf punktuelle Nachverdichtung oder Ergänzung des Untergrundes.

3. Einbau der Deckschicht
- Einbau der wassergebundenen Deckschicht in einer Mindestdicke von 10 cm (fertig verdichtet), sofern nicht anders geplant.
- Gleichmäßiges Verteilen des Materials in Schichten, Herstellung der Sollgeometrie.
- Herstellung der erforderlichen Einbaufeuchte (optimaler Wassergehalt).
- Verdichtung mit geeigneten Walzen oder Rüttelplatten bis zur Erreichung der geforderten Tragfähigkeit von mind. EV² 120 MN/m² und Ebenheit.
- Herstellung einer geschlossenen, feinkörnigen Oberfläche ohne Aufreißen oder Kornentmischung.

4. Oberflächenbearbeitung
- Abziehen der Oberfläche mit geeigneten Geräten zur Herstellung eines homogenen, feinen Deckgefüges.
- Nachverdichten bis zur Erreichung einer stabilen, tritt- und befahrbaren Oberfläche.
- Sicherstellen der Wasserdurchlässigkeit und Funktionsfähigkeit der Deckschicht.
- Bei Bedarf Nachnebeln zur Staubbindung und Oberflächenverfestigung.

5. Anschlüsse und Randbereiche
- Saubere Ausbildung der Anschlüsse an Wege, Pflasterflächen, Bordsteine, Einfassungen und Vegetationsflächen.
- Anpassung der Höhenlagen gemäß Planung.
- Sicherstellen eines bündigen, setzungsfreien Übergangs.

6. Nebenarbeiten (im Einheitspreis enthalten)
- Abstecken und Kennzeichnen der Einbaubereiche.
- Schutz angrenzender Bauteile und Vegetation.
- Entfernen und Entsorgen überschüssigen Materials.
- Wiederherstellung von durch die Arbeiten beeinträchtigten Flächen.
- Baustellenverkehr, Transport, Gerätevorhaltung, Wasserbereitstellung.
- Qualitätskontrollen (Ebenheit, Verdichtung, Querneigung).

7. Qualitätsanforderungen
- Ebenheit gemäß ZTV SoB-StB.
- Keine Pfützenbildung, keine Kornentmischung, keine offenen Strukturen.
- Tragfähigkeit und Verdichtung entsprechend den technischen Vorgaben.
- Optisch gleichmäßige, geschlossene Oberfläche.

8. Abrechnung
- Abrechnung nach m² fertig hergestellter wassergebundener Deckschicht.
- Alle Nebenarbeiten, Materiallieferungen und Verdichtungsleistungen sind im Einheitspreis enthalten.

Dauerhafte Fahrbahnmarkierung, weiß, reflektierend (Typ II)
Leistungsbeschreibung
Herstellen einer dauerhaften, weißen Fahrbahnmarkierung als selbstklebende Markierungsfolie gemäß ZTV M 13, TL-M und DIN 67520/67521.
Die Markierung ist als Markierungstyp II (Nachtsichtbarkeit bei Nässe) auszuführen und muss eine Haltbarkeitsklasse P7 (mind. 8 Jahre) aufweisen.
Die Markierung besteht aus einer abriebfesten, strukturierten Polyurethanoberfläche mit eingebetteten Keramikperlen zur Retroreflexion sowie gröberen Griffigkeitspartikeln für die erforderliche Griffigkeit.
Die Markierung ist als Rollenware zu liefern und vollflächig selbstklebend aufzubringen.
Materialanforderungen
Farbe: Weiß
Markierungstyp: Typ II (Retroreflexion bei Nässe)
Haltbarkeit: mind. 8 Jahre (P7)
Aufbau: Polyurethanoberfläche mit Keramikperlen und Griffigkeitspartikeln
Struktur: Waffelstruktur zur erhöhten Schneepflugresistenz
Lieferform: Rollenware, z. B. 150 mm × 75 m (oder nach Planung)
Alle Reflex- und Griffigkeitsstoffe müssen werkseitig eingebettet sein
Herstellerprodukt z. B.: 3M™ Stamark™ A380 ESD oder gleichwertig
Ausführung
Reinigung der Markierungsfläche gemäß Herstellerangaben
Vorbehandlung des Untergrunds mit geeignetem Haftvermittler (z. B. 3M P50) gemäß Herstellerempfehlung
Applikation der Markierungsfolie in einem Arbeitsgang, blasenfrei und spannungsfrei
Andrücken mit geeigneter Andruckrolle
Sicherstellung eines gleichmäßigen Erscheinungsbildes und normgerechter Schichtdicke
Verkehrsfreigabe nach Herstellerangaben
Anforderungen an die fertige Markierung
Retroreflexion trocken und nass gemäß DIN 67520 / DIN 67521
Griffigkeit gemäß ZTV M 13
Hohe Abriebfestigkeit und Schneepflugresistenz
Gleichmäßige Oberflächenstruktur
Dauerhafte Haftung auf Asphalt‑ und Betonoberflächen

Abrechnung
Nach m (Meter) fertig hergestellter Markierung
Nebenleistungen gemäß VOB/C DIN 18320 bzw. ZTV M 13

#### 1.1 Baustelleneinrichtung

**1.1.1 Baustelleneinrichtung pauschal herstellen**
Baustelleneinrichtung pauschal herstellen — Lieferung, Aufbau und betriebsbereite Herstellung der gesamten Baustelleneinrichtung inkl. Container, Lagerflächen, Medienanschlüsse und Zufahrten.
Menge: 1,000 psch

**1.1.2 Baustelleneinrichtung unterhalten**
Baustelleneinrichtung unterhalten — Laufende Unterhaltung, Reinigung, Wartung und Anpassung der Baustelleneinrichtung während der gesamten Bauzeit.
Menge: 1,000 psch

**1.1.3 Baustelleneinrichtung räumen**
Baustelleneinrichtung räumen — Vollständiger Rückbau und Entsorgung aller Baustelleneinrichtungsbestandteile sowie Wiederherstellung der Flächen.
Menge: 1,000 psch

**1.1.4 Aufenthaltcontainer bereitstellen, vorhalten und räumen**
Aufenthaltscontainer bereitstellen, vorhalten uind räumen — Bereitstellung inkl. Mobiliar, Heizung/Klima, vorhalten und nach Beendigung der Maßnahme räumen.
Die Stellfläche ist im Urzustand zu übergeben.
Menge: 1,000 psch

**1.1.5 Miettoilette**
Miettoilette aufstellen, vorhlaten und nach Beendigung der Maßnahme räumen.
Menge: 1,000 psch

**1.1.6 Baustromversorgung herstellen, unterhalten und abbauen**
Baustromversorgung herstellen, unterhalten und abbauen — Aufbau eines Baustromverteilers inkl. Anschluss, Kabel, Schutzmaßnahmen, Regelmäßige Prüfung, Wartung und Verbrauchserfassung. Nach Beendigung der Maßnahme abbauen und die Anschlußsituation inkl. Stellfläche im Urzustand an den  AG übergeben.
Menge: 1,000 psch

**1.1.7 Bauwasseranschluss herstellen, unterhalten und abbauen**
Bauwasseranschluss herstellen, unterhalten und abbauen — Herstellung der Wasserversorgung inkl. Leitungen und Armaturen sowie Betrieb, Kontrolle und Verbrauchserfassung. Nach Beendigung der Maßnahme abbauen
Menge: 1,000 psch

**1.1.8 Verkehrssicherung**
Verkehrssicherung aufstellen, vorhalten und abbauen
Im Bereich von der nördlichen asphaltierten Freifläche vor dem Gebäude bis zur Multifunktionsfläche ist eine Verkehrssicherung aufzustellen, vorzuhalten und nach Beendigung der Maßnahme abzubauen. Es ist sicherzustellen, dass Personenverkehr nicht ungehindert in das Baufeld gelangen.
Menge: 1,000 psch

#### 1.2 Erdarbeiten

**1.2.1 Bodenaushub für Straßenkörper**
Boden gem. Plänen auf erforderliche Breite und Tiefe abtragen, seitlich lagern oder direkt verladen und entsorgen.
Menge: 240,000 m³

**1.2.2 Boden abtragen unter beengten Verhältnissen**
Bodenabtrag unter beengten Verhältnissen.
Abtrag mit kleinem Gerät oder Handarbeit, z. B. im Bereich von Leitungen.
Menge: 20,000 m³

**1.2.3 Seperater Abtrag kontaminierter Bodenbereiche**
Separater Abtrag kontaminierter Bodenbereiche
Abtrag, gesonderte Lagerung, Abdeckung, Entsorgung gemäß EBV/BBodSchV.
Menge: 1,000 m²

**1.2.4 Überschüssiger Boden abfahren und entsorgen**
Abfuhr und Entsorgung überschüssigen Bodens
Transport, Deponiegebühren, Nachweise.
Menge: 260,000 m²

**1.2.5 Beproben des Aushubboden gemäß Ersatzbaustoffverordnung (EBV)**
Beproben des Aushubboden gemäß Ersatzbaustoffverordnung (EBV) inkl. Untersuchung und Dokumentation.
Menge: 2,000 St

**1.2.6 Planum herstellen, profilieren und verdichten**
Planum herstellen, profilieren und verdichten
Herstellen des Planums gemäß ZTV SoB-StB, Ebenheit und Verdichtung inklusive
Menge: 300,000 m²

#### 1.3 Oberbodenarbeiten

**1.3.1 Oberboden abtragen**
Oberboden bis 40 cm Mächtigkeit abtragen und seitlich lagern. Abtragen des humosen Oberbodens, Transport innerhalb der Baustelle, Zwischenlagerung.
Menge: 400,000 m²

**1.3.2 Oberboden abfahren**
Oberboden verladen, abfahren und entsorgen. Abfuhr zu einer zugelassenen Verwertungs- oder Entsorgungsstelle inkl. Gebühren.
Menge: 400,000 m²

**1.3.3 Beproben des Oberbodens nach Ersatzbaustoffverordnung EBV**
Beprobung des Oberbodens gemäß Ersatzbaustoffverordnung (EBV) inkl. Untersuchung und Dokumentation. Das Ergebnis der Beprobung ist unverzüglich jedoch spätestens am Folgetag nach dem Erhalt dem AG zu übergeben.
Besondere Hinweise:
- Die Probenahme ist durch sachkundiges Personal durchzuführen.
- Die Proben sind unverzüglich ins Labor zu verbringen.
- Die Ergebnisse sind spätestens 14 Werktage nach  Probenahme vorzulegen.
- Alle Kosten für Probenahme, Transport, Analytik und Dokumentation sind im Einheitspreis enthalten.
Menge: 1,000 St

**1.3.4 Zusatzprobe Oberboden (EBV)**
Zusätzliche Probe auf Anordnung der Bauleitung.
Menge: 1,000 St

#### 1.4 Verdichtungskontrolle

**1.4.1 Verdichtungskontrolle**
EV2-Messungen zur Verdichtungskontrolle
Durchführung gemäß TP BF-StB Teil B 8.3.
Die Messung sind vorab dem AG oder der örtlichen  Bauüberwachung anzuzeigen und im Besein des AG oder örtlichen Bauüberwachung durchzuführen
Menge: 9,000 St

#### 1.5 Tragschichten ohne Bindemittel

**1.5.1 Feinplanum herstellen**
Feinplanum herstellen für Tragschichten.
Feinplanum mit Handwerkzeugen oder leichten Geräten herstellen.
Menge: 300,000 m²

**1.5.2 Frostschutzschicht (FSS) 0/32 liefern und einbauen**
Frostschutzschicht FSS 0/32 liefern und einbauen, Schichtdicke nach dem Verdichten 12,00 cm
Material nach TL SoB-StB, Einbau und Verdichtung gemäß ZTV SoB-StB. Ein Eignungsnachweis ist dem AG oder der örtlichen Bauüberwachung vor dem Einbau zu übergeben.
Menge: 300,000 m²

**1.5.3 Schottertragschicht (STS) 0/32 liefern und einbauen**
Schottertragschicht STS 0/32 liefern und einbauen, Schichtdicke nach dem Verdichten 12,00 cm
Material nach TL SoB-StB, Ebenheit und Verdichtung gemäß ZTV SoB-StB.
Menge: 300,000 m²

**1.5.4 Liefern und setzen von Hochborden aus Beton**
Liefern und Setzen von Hochborden aus Beton, inkl. Bettung, Rückenstütze und Nebenleistungen.
Hochbord aus Beton 100/30/15
Beton für Gründung und Rückenstütze C12/15
Ausführung gem. Zeichnung
Menge: 134,000 lfdm

#### 1.6 Wassergebundene Deckschichten

**1.6.1 Wassergebundene Wegedecke**
Herstellen einer befahrbaren wassergebundenen Wegedecke gemäß VOB/C DIN 18317, ZTV SoB-StB und TL SoB-StB.
Die Leistung umfasst:
Lieferung der Baustoffe (Edelsplitt 2/5 oder 2/8, Brechsand 0/2 oder 0/4) nach Wahl des AG
Herstellung der Deckschicht mit Schichtdicke 10 cm nach Verdichtung
Gleichmäßiges Verteilen und Herstellung der optimalen Einbaufeuchte
Verdichtung mit geeigneten Walzen oder Rüttelplatten
Profilierung gemäß Plan, Querneigung 2,5 %
Herstellung einer geschlossenen, tragfähigen, spurrinnenfreien Oberfläche
Nachbehandlung bis zur Abnahme (Nachverdichtung, Ausbesserungen, Staubminderung)
Prüfungen: Kornzusammensetzung, Schichtdicke, Ebenheit
Nebenleistungen: Baustelleneinrichtung, Absteckung, Wasserbereitstellung, Reinigung
Menge: 300,000 m²

#### 1.7 Markierungsarbeiten

**1.7.1 Dauerhafte weiße Fahrbahnmarkierung**
Herstellen einer dauerhaften, weißen Fahrbahnmarkierung aus selbstklebender Markierungsfolie gemäß ZTV M 13 und TL-M.
Die Markierung muss folgende Eigenschaften erfüllen:
Markierungstyp II (Nachtsichtbarkeit bei Nässe)
Haltbarkeitsklasse P7 (ca. 8 Jahre)
Farbe: weiß
Abriebfeste Polyurethanoberfläche mit eingebetteten Keramikperlen für Retroreflexion sowie gröberen Griffigkeitspartikeln für die erforderliche Griffigkeit
Strukturierte Oberfläche mit Waffelstruktur zur erhöhten Schneepflugresistenz
Werkseitig integrierte Reflex- und Griffigkeitsstoffe
Selbstklebende Ausführung, Rollenware (Breite gemäß Position)

Ausführung:
Reinigung und Vorbereitung des Untergrunds
Grundierung mit geeignetem Haftvermittler (z. B. Stamark P50) gemäß Herstellerempfehlung oder gleichwertig
Blasenfreie, spannungsfreie Applikation der Markierungsfolie
Andrücken mit geeigneter Andruckrolle
Sicherstellung eines gleichmäßigen Erscheinungsbildes und normgerechter Haftung
Verkehrsfreigabe nach Herstellerangaben
Abrechnungseinheit
m (Meter) oder m² (Quadratmeter), je nach Breite und Ausschreibungsstruktur.
Nebenarbeiten (im EP enthalten)
Reinigung der Markierungsfläche
Grundierung / Haftvermittler
Zuschnitt, Anpassung, Stoßausbildung
An- und Abtransport der Materialien
Bereitstellung der Geräte und Werkzeuge
Schutz und Sicherung der Arbeitsstelle
Qualitätskontrolle und Dokumentation
Menge: 55,000 lfdm
